# 5528 Válvula de esfera 2 piezas bridada 2 1/2" GNP-198/S4 - De Genebre

- Propiedad del archivo: CONSTRUNARIO
- Formato: FIEBDC-3/2012
- Programa: Construnario Versión 3.51
- Fecha de los precios: 28/04/2022
- Divisa: EUR

**GEN5528 10 152** u 5528 Válvula de esfera 2 piezas bridada 2 1/2" GNP-198/S4 - De Genebre
Precio: 1044.25
Válvula esfera 2 piezas: const.: inox. Aisi 316 cuerpo, esfera y eje: aisi 316 asientos y juntas: ptfe + fv. Juntas tóricas eje: fkm vitón. Extremos: bridas din pn-16. Longitud: din 3202 f4 1/2" a 4" f5 5" a 8" actuador neumático GNP-198/S5 medida 2 1/2". Código EAN: 8428381232872
