# Válvula de esfera 2 piezas bridada, con actuador neumático, referencia 5528 11 65 de Genebre. 3' GN-25 - De Genebre

- Propiedad del archivo: CONSTRUNARIO
- Formato: FIEBDC-3/2012
- Programa: Construnario Versión 3.51
- Fecha de los precios: 28/04/2022
- Divisa: EUR

**GEN5528 11 65** u Válvula de esfera 2 piezas bridada, con actuador neumático, referencia 5528 11 65 de Genebre. 3' GN-25 - De Genebre
Precio: 988.05
Válvula esfera 2 piezas: const.: inox. Aisi 316 cuerpo, esfera y eje: aisi 316 asientos y juntas: ptfe + fv. Juntas tóricas eje: fkm vitón. Extremos: bridas din pn-16. Longitud: din 3202 f4 1/2" a 4" f5 5" a 8" actuador neumático GN-25 medida 3". Código EAN: 8428381175124
