# Válvula de esfera 2 piezas bridada, con actuador neumático, referencia 5528 11 80 de Genebre. 3' GN-40/S4 - De Genebre

- Propiedad del archivo: CONSTRUNARIO
- Formato: FIEBDC-3/2012
- Programa: Construnario Versión 3.51
- Fecha de los precios: 28/04/2022
- Divisa: EUR

**GEN5528 11 80** u Válvula de esfera 2 piezas bridada, con actuador neumático, referencia 5528 11 80 de Genebre. 3' GN-40/S4 - De Genebre
Precio: 1192.24
Válvula esfera 2 piezas: const.: inox. Aisi 316 cuerpo, esfera y eje: aisi 316 asientos y juntas: ptfe + fv. Juntas tóricas eje: fkm viton. Extremos: bridas din pn-16. Longitud:din 3202 f4 1/2" a 4" f5 5" a 8" actuador neumático gn-40/s4 medida 3" de genebre 5528 Código EAN: 8428381172239
