# 5528A Válvula de esfera 2 piezas brida 3/4" GNP-44/S4 - De Genebre

- Propiedad del archivo: CONSTRUNARIO
- Formato: FIEBDC-3/2012
- Programa: Construnario Versión 3.51
- Fecha de los precios: 28/04/2022
- Divisa: EUR

**GEN5528A 05 132** u 5528A Válvula de esfera 2 piezas brida 3/4" GNP-44/S4 - De Genebre
Precio: 299.56
Válvula esfera 2 piezas bridada características de válvula ver art.2528a actuador doble efecto: GNP-24/S4 medida 3/. Código EAN: 8428381233053
