# 5528A Válvula de esfera 2 piezas brida 1" GNP-14 - De Genebre

- Propiedad del archivo: CONSTRUNARIO
- Formato: FIEBDC-3/2012
- Programa: Construnario Versión 3.51
- Fecha de los precios: 28/04/2022
- Divisa: EUR

**GEN5528A 06 122** u 5528A Válvula de esfera 2 piezas brida 1" GNP-14 - De Genebre
Precio: 303.62
Válvula esfera 2 piezas bridada características de válvula ver art.2528a actuador doble efecto: gnp-14 medida 1". Código EAN: 8428381232957
