# Válvula de esfera 2 piezas brida, con actuador neumático, referencia 5528A 07 63 de Genebre. 1 1/4' GN-15 - De Genebre

- Propiedad del archivo: CONSTRUNARIO
- Formato: FIEBDC-3/2012
- Programa: Construnario Versión 3.51
- Fecha de los precios: 28/04/2022
- Divisa: EUR

**GEN5528A 07 63** u Válvula de esfera 2 piezas brida, con actuador neumático, referencia 5528A 07 63 de Genebre. 1 1/4' GN-15 - De Genebre
Precio: 350.63
Válvula esfera 2 piezas bridada características de válvula ver art. 2528a actuador doble efecto: GN-15 medida 1 1/4". Código EAN: 8428381213833
