# 5528A Válvula de esfera 2 piezas brida 2" GNP-135/S5 - De Genebre

- Propiedad del archivo: CONSTRUNARIO
- Formato: FIEBDC-3/2012
- Programa: Construnario Versión 3.51
- Fecha de los precios: 28/04/2022
- Divisa: EUR

**GEN5528A 09 148** u 5528A Válvula de esfera 2 piezas brida 2" GNP-135/S5 - De Genebre
Precio: 679.60
Válvula esfera 2 piezas bridada características de válvula ver art.2528a actuador doble efecto: GNP-135/S5 medida 2". Código EAN: 8428381233091
