# 5528A Válvula de esfera 2 piezas brida 3" GNP-300/S5 - De Genebre

- Propiedad del archivo: CONSTRUNARIO
- Formato: FIEBDC-3/2012
- Programa: Construnario Versión 3.51
- Fecha de los precios: 28/04/2022
- Divisa: EUR

**GEN5528A 11 160** u 5528A Válvula de esfera 2 piezas brida 3" GNP-300/S5 - De Genebre
Precio: 1315.58
Válvula esfera 2 piezas bridada características de válvula ver art.2528a actuador doble efecto: GNP-300/S5 medida 3". Código EAN: 8428381233114
