# Válvula de esfera 2 piezas brida, con actuador neumático, referencia 5528A 11 65 de Genebre. 3' GN-25 - De Genebre

- Propiedad del archivo: CONSTRUNARIO
- Formato: FIEBDC-3/2012
- Programa: Construnario Versión 3.51
- Fecha de los precios: 28/04/2022
- Divisa: EUR

**GEN5528A 11 65** u Válvula de esfera 2 piezas brida, con actuador neumático, referencia 5528A 11 65 de Genebre. 3' GN-25 - De Genebre
Precio: 1038.20
Válvula esfera 2 piezas bridada características de válvula ver art. 2528a actuador doble efecto: GN-25 medida 3". Código EAN: 8428381213871
