# Válvula esfera 2 piezas bridada, con actuador neumático, referencia 5529 13 82 de Genebre. 5' GN-55/S4 - De Genebre

- Propiedad del archivo: CONSTRUNARIO
- Formato: FIEBDC-3/2012
- Programa: Construnario Versión 3.51
- Fecha de los precios: 28/04/2022
- Divisa: EUR

**GEN5529 13 82** u Válvula esfera 2 piezas bridada, con actuador neumático, referencia 5529 13 82 de Genebre. 5' GN-55/S4 - De Genebre
Precio: 4169.62
Válvula esfera 2 piezas: const.: inox. Aisi 316 asientos y juntas: ptfe. + fv juntas tóricas eje: fkm (vitón) extremos: bridas din pn-40 longitud: din 3202 f4 1/2" a 4" f5 5" a 8" actuador neumático GN-55/S4 medida 5". Código EAN: 8428381191803
