# 5540 Válvula esfera 3 vías bridada "L" 2" GNP-94 - De Genebre

- Propiedad del archivo: CONSTRUNARIO
- Formato: FIEBDC-3/2012
- Programa: Construnario Versión 3.51
- Fecha de los precios: 28/04/2022
- Divisa: EUR

**GEN5540 09 142** u 5540 Válvula esfera 3 vías bridada "L" 2" GNP-94 - De Genebre
Precio: 1639.67
Válvula esfera 3 vías bridada "L" características de válvula art. 2540 actuador neumático doble efecto: gnp-94 medida 2". Código EAN: 8428381232193
