# 5540 Válvula esfera 3 vías bridada "L" 2 1/2" GNP-135 - De Genebre

- Propiedad del archivo: CONSTRUNARIO
- Formato: FIEBDC-3/2012
- Programa: Construnario Versión 3.51
- Fecha de los precios: 28/04/2022
- Divisa: EUR

**GEN5540 10 146** u 5540 Válvula esfera 3 vías bridada "L" 2 1/2" GNP-135 - De Genebre
Precio: 2838.74
Válvula esfera 3 vías bridada "L" características de válvula art. 2540 actuador neumático doble efecto: gnp-135 medida 2 1/2". Código EAN: 8428381232209
