# 5541 Válvula esfera 3 vías bridada "T" 1 1/4" GNP-44 - De Genebre

- Propiedad del archivo: CONSTRUNARIO
- Formato: FIEBDC-3/2012
- Programa: Construnario Versión 3.51
- Fecha de los precios: 28/04/2022
- Divisa: EUR

**GEN5541 07 128** u 5541 Válvula esfera 3 vías bridada "T" 1 1/4" GNP-44 - De Genebre
Precio: 959.82
Válvula esfera 3 vías bridada "T". Características de válvula art. 2541. Actuador doble efecto: gnp-44 medida 1 1/4". Código EAN: 8428381232322
