# 5541 Válvula esfera 3 vías bridada "T" 1 1/4" GNP-135/S5 - De Genebre

- Propiedad del archivo: CONSTRUNARIO
- Formato: FIEBDC-3/2012
- Programa: Construnario Versión 3.51
- Fecha de los precios: 28/04/2022
- Divisa: EUR

**GEN5541 07 148** u 5541 Válvula esfera 3 vías bridada "T" 1 1/4" GNP-135/S5 - De Genebre
Precio: 1075.22
Válvula esfera 3 vías bridada "T". Características de válvula art. 2541. Actuador simple efecto: GNP-135/S5 medida 1 1/4". Código EAN: 8428381232391
