# 5541 Válvula esfera 3 vías bridada "T" 3" GNP-800/S5 - De Genebre

- Propiedad del archivo: CONSTRUNARIO
- Formato: FIEBDC-3/2012
- Programa: Construnario Versión 3.51
- Fecha de los precios: 28/04/2022
- Divisa: EUR

**GEN5541 11 168** u 5541 Válvula esfera 3 vías bridada "T" 3" GNP-800/S5 - De Genebre
Precio: 4451.51
Válvula esfera 3 vías bridada "T". Características de válvula art. 2541. Actuador simple efecto: GNP-800/S5 medida 3". Código EAN: 8428381232438
