# 5541 Válvula esfera 3 vías bridada "T" 4" GNP-1280/S5 - De Genebre

- Propiedad del archivo: CONSTRUNARIO
- Formato: FIEBDC-3/2012
- Programa: Construnario Versión 3.51
- Fecha de los precios: 28/04/2022
- Divisa: EUR

**GEN5541 12 172** u 5541 Válvula esfera 3 vías bridada "T" 4" GNP-1280/S5 - De Genebre
Precio: 5994.21
Válvula esfera 3 vías bridada "T". Características de válvula art. 2541. Actuador simple efecto: GNP-1280/S5 medida 4". Código EAN: 8428381232445
