# Válvula esfera 3 vías bridada, tipo "L", referencia 5544 11 168 de Genebre. 3''. GNP-800/S5 - De Genebre

- Propiedad del archivo: CONSTRUNARIO
- Formato: FIEBDC-3/2012
- Programa: Construnario Versión 3.51
- Fecha de los precios: 28/04/2022
- Divisa: EUR

**GEN5544 11 168** u Válvula esfera 3 vías bridada, tipo "L", referencia 5544 11 168 de Genebre. 3''. GNP-800/S5 - De Genebre
Precio: 2973.38
Montaje directo de actuadores s/ISO 5211. Cuerpo: Acero al Carbono 1.0619 (WCB) microfusión. Esfera acero inox. 304. Asientos PTFE. Presión máx. 16/40 bar según medida. Temp.: -30ºC +160ºC. Mando manual por palanca con sistema de bloqueo. Código EAN: 8434055038169
