# 5608 Válvula mariposa tipo LUG DIN 2" - De Genebre

- Propiedad del archivo: CONSTRUNARIO
- Formato: FIEBDC-3/2012
- Programa: Construnario Versión 3.51
- Fecha de los precios: 28/04/2022
- Divisa: EUR

**GEN5608 09 52** u 5608 Válvula mariposa tipo LUG DIN 2" - De Genebre
Precio: 592.56
Válvula mariposa tipo LUG DIN. Características de válvula ver art. 2108. Especificar tensión de alimentación necesaria. Medida 2". Código EAN: 8428381275534
