# 5608 Válvula mariposa tipo LUG DIN 6" - De Genebre

- Propiedad del archivo: CONSTRUNARIO
- Formato: FIEBDC-3/2012
- Programa: Construnario Versión 3.51
- Fecha de los precios: 28/04/2022
- Divisa: EUR

**GEN5608 14 53** u 5608 Válvula mariposa tipo LUG DIN 6" - De Genebre
Precio: 1208.14
Válvula mariposa tipo LUG DIN. Características de válvula ver art. 2108. Especificar tensión de alimentación necesaria. Medida 6". Código EAN: 8428381275121
