# 5608A Válvula mariposa tipo LUG ANSI 6" - De Genebre

- Propiedad del archivo: CONSTRUNARIO
- Formato: FIEBDC-3/2012
- Programa: Construnario Versión 3.51
- Fecha de los precios: 28/04/2022
- Divisa: EUR

**GEN5608A 14 53** u 5608A Válvula mariposa tipo LUG ANSI 6" - De Genebre
Precio: 1208.14
Válvula mariposa tipo LUG ANSI. Características de válvula ver art. 2108a. Especificar tensión de alimentación necesaria. Medida 6". Código EAN: 8428381284307
