# 5608A Válvula mariposa tipo LUG ANSI 8" - De Genebre

- Propiedad del archivo: CONSTRUNARIO
- Formato: FIEBDC-3/2012
- Programa: Construnario Versión 3.51
- Fecha de los precios: 28/04/2022
- Divisa: EUR

**GEN5608A 16 54** u 5608A Válvula mariposa tipo LUG ANSI 8" - De Genebre
Precio: 1583.41
Válvula mariposa tipo LUG ANSI. Características de válvula ver art. 2108a. Especificar tensión de alimentación necesaria. Medida 8". Código EAN: 8428381284291
