# 5608A Válvula mariposa tipo LUG ANSI 14" - De Genebre

- Propiedad del archivo: CONSTRUNARIO
- Formato: FIEBDC-3/2012
- Programa: Construnario Versión 3.51
- Fecha de los precios: 28/04/2022
- Divisa: EUR

**GEN5608A 22 57** u 5608A Válvula mariposa tipo LUG ANSI 14" - De Genebre
Precio: 4055.83
Válvula mariposa tipo LUG ANSI. Características de válvula ver art. 2108a. Especificar tensión de alimentación necesaria. Servomotor trifásico. Medida 14". Código EAN: 8428381284284
