# 5613 Válvula esfera 3 piezas 1" - De Genebre

- Propiedad del archivo: CONSTRUNARIO
- Formato: FIEBDC-3/2012
- Programa: Construnario Versión 3.51
- Fecha de los precios: 28/04/2022
- Divisa: EUR

**GEN56130652** u 5613 Válvula esfera 3 piezas 1" - De Genebre
Precio: 538.64
Válvula esfera 3 piezas: extremos clamp const.: acero inox. Cf8m (316) microfusión asientos integrales y juntas: ptfe. Medida 1". Código EAN: 8428381203971
