# 5618 Válvula esfera 1 pieza tipo wafer 1 1/4" - De Genebre

- Propiedad del archivo: CONSTRUNARIO
- Formato: FIEBDC-3/2012
- Programa: Construnario Versión 3.51
- Fecha de los precios: 28/04/2022
- Divisa: EUR

**GEN5618 07 51** u 5618 Válvula esfera 1 pieza tipo wafer 1 1/4" - De Genebre
Precio: 703.26
Válvula esfera 1 pieza tipo wafer. Características de válvula art. 2118. Especificar tensión de alimentación necesaria. Medida 1 1/4". Código EAN: 8428381244516
