# 5618 Válvula esfera 1 pieza tipo wafer 2 1/2" - De Genebre

- Propiedad del archivo: CONSTRUNARIO
- Formato: FIEBDC-3/2012
- Programa: Construnario Versión 3.51
- Fecha de los precios: 28/04/2022
- Divisa: EUR

**GEN5618 10 52** u 5618 Válvula esfera 1 pieza tipo wafer 2 1/2" - De Genebre
Precio: 1466.75
Válvula esfera 1 pieza tipo wafer. Características de válvula art. 2118. Especificar tensión de alimentación necesaria. Medida 2 1/2". Código EAN: 8428381244547
