# 5621 Válvula esfera 2 piezas 1/4" - De Genebre

- Propiedad del archivo: CONSTRUNARIO
- Formato: FIEBDC-3/2012
- Programa: Construnario Versión 3.51
- Fecha de los precios: 28/04/2022
- Divisa: EUR

**GEN5621 02 51** u 5621 Válvula esfera 2 piezas 1/4" - De Genebre
Precio: 374.91
Válvula esfera 2 piezas: const.: acero inox. Cf8m (316) microfusión asientos y juntas: ptfe + fv junta tórica eje: fkm (vitón) extremos: rosca gas din-259 medida 1/4". Código EAN: 8428381059127
