# 5626A Válvula de esfera 2 piezas bridada 1" - De Genebre

- Propiedad del archivo: CONSTRUNARIO
- Formato: FIEBDC-3/2012
- Programa: Construnario Versión 3.51
- Fecha de los precios: 28/04/2022
- Divisa: EUR

**GEN5626A 06 51** u 5626A Válvula de esfera 2 piezas bridada 1" - De Genebre
Precio: 468.39
Válvula esfera 2 piezas bridada con actuador eléctrico. Características de válvula ver art. 2526a. Medida 1". Código EAN: 8428381243892
