# 5628 Válvula esfera 2 piezas bridada 2 1/2" - De Genebre

- Propiedad del archivo: CONSTRUNARIO
- Formato: FIEBDC-3/2012
- Programa: Construnario Versión 3.51
- Fecha de los precios: 28/04/2022
- Divisa: EUR

**GEN5628 10 52** u 5628 Válvula esfera 2 piezas bridada 2 1/2" - De Genebre
Precio: 1246.42
Válvula esfera 2 piezas: construcción: inox. Aisi 316 asientos y juntas: ptfe + fv junta tórica eje: fkm (vitón) extremos: bridas din pn-16 longitud: din 3202 f4 1/2" a 4" f5 5" a 8". Medida 2 1/2". Código EAN: 8428381034285
