# 5629 Válvula esfera 2 piezas bridada 1 1/4" - De Genebre

- Propiedad del archivo: CONSTRUNARIO
- Formato: FIEBDC-3/2012
- Programa: Construnario Versión 3.51
- Fecha de los precios: 28/04/2022
- Divisa: EUR

**GEN5629 07 51** u 5629 Válvula esfera 2 piezas bridada 1 1/4" - De Genebre
Precio: 651.16
Válvula esfera 2 piezas bridada construcción: inox. Aisi 316 asientos y juntas: ptfe + fv junta tórica eje: fkm (viton) extremos: bridas din pn-40 longitud: din 3202 f4 1/2" a4" f5 5" a 8". Medida 1 1/4". Código EAN: 8428381034407
