# 5629 Válvula esfera 2 piezas bridada 5" - De Genebre

- Propiedad del archivo: CONSTRUNARIO
- Formato: FIEBDC-3/2012
- Programa: Construnario Versión 3.51
- Fecha de los precios: 28/04/2022
- Divisa: EUR

**GEN5629 13 56** u 5629 Válvula esfera 2 piezas bridada 5" - De Genebre
Precio: 5408.65
Válvula esfera 2 piezas bridada construcción: INOX. AISI 316 asientos y juntas: ptfe + fv junta tórica eje: fkm (vitón) extremos: bridas din pn-40 longitud: din 3202 f4 1/2" a4" f5 5" a 8". Servomotor trifásico. Medida 5". Código EAN: 8428381206194
