# 5633 Válvula mariposa tipo wafer 6" - De Genebre

- Propiedad del archivo: CONSTRUNARIO
- Formato: FIEBDC-3/2012
- Programa: Construnario Versión 3.51
- Fecha de los precios: 28/04/2022
- Divisa: EUR

**GEN5633 14 59** u 5633 Válvula mariposa tipo wafer 6" - De Genebre
Precio: 1661.30
Válvula mariposa tipo wafer: PN.10/16 cuerpo hierro fundido disco: fdon. Nodular zincado elastómero: epdm. Servomotor trifásico. Medida 6". Código EAN: 8428381245063
