# 5633 Válvula mariposa tipo wafer 14" - De Genebre

- Propiedad del archivo: CONSTRUNARIO
- Formato: FIEBDC-3/2012
- Programa: Construnario Versión 3.51
- Fecha de los precios: 28/04/2022
- Divisa: EUR

**GEN56332257** u 5633 Válvula mariposa tipo wafer 14" - De Genebre
Precio: 2951.30
Válvula mariposa tipo wafer: PN.10/16 cuerpo hierro fundido disco: fdon. Nodular zincado elastómero: epdm. Servomotor trifásico. Medida 14". Código EAN: 8428381239963
