# 5634 Válvula mariposa tipo wafer INOX 2 1/2" - De Genebre

- Propiedad del archivo: CONSTRUNARIO
- Formato: FIEBDC-3/2012
- Programa: Construnario Versión 3.51
- Fecha de los precios: 28/04/2022
- Divisa: EUR

**GEN5634 10 52** u 5634 Válvula mariposa tipo wafer INOX 2 1/2" - De Genebre
Precio: 1143.01
Válvula mariposa tipo wafer inoxidable. Características de válvula ver art. 2104. Especificar tensión de alimentación necesaria. Medida 2 1/2". Código EAN: 8428381240358
