# 5634 Válvula mariposa tipo wafer INOX 3" - De Genebre

- Propiedad del archivo: CONSTRUNARIO
- Formato: FIEBDC-3/2012
- Programa: Construnario Versión 3.51
- Fecha de los precios: 28/04/2022
- Divisa: EUR

**GEN5634 11 52** u 5634 Válvula mariposa tipo wafer INOX 3" - De Genebre
Precio: 1276.29
Válvula mariposa tipo wafer inoxidable. Características de válvula ver art. 2104. Especificar tensión de alimentación necesaria. Medida 3". Código EAN: 8428381243014
