# 5634 Válvula mariposa tipo wafer INOX 6" - De Genebre

- Propiedad del archivo: CONSTRUNARIO
- Formato: FIEBDC-3/2012
- Programa: Construnario Versión 3.51
- Fecha de los precios: 28/04/2022
- Divisa: EUR

**GEN5634 14 54** u 5634 Válvula mariposa tipo wafer INOX 6" - De Genebre
Precio: 2725.38
Válvula mariposa tipo wafer inoxidable. Características de válvula ver art. 2104. Especificar tensión de alimentación necesaria. Medida 6". Código EAN: 8428381243045
