# 5636 Válvula esfera 3 piezas 1" - De Genebre

- Propiedad del archivo: CONSTRUNARIO
- Formato: FIEBDC-3/2012
- Programa: Construnario Versión 3.51
- Fecha de los precios: 28/04/2022
- Divisa: EUR

**GEN5636 06 51** u 5636 Válvula esfera 3 piezas 1" - De Genebre
Precio: 403.59
Válvula esfera 3 piezas: butt weld ansi b 16.25 const.: acero inox. Cf8m (316) microfusión junta tórica eje: fkm (vitón) medida 1". Código EAN: 8428381033523
