# 5637 Válvula esfera 3 piezas 1 1/4" - De Genebre

- Propiedad del archivo: CONSTRUNARIO
- Formato: FIEBDC-3/2012
- Programa: Construnario Versión 3.51
- Fecha de los precios: 28/04/2022
- Divisa: EUR

**GEN5637 07 51** u 5637 Válvula esfera 3 piezas 1 1/4" - De Genebre
Precio: 473.23
Válvula esfera 3 piezas: socket weld ansi b 16.11 const.: acero inox. Cf8m (316) microfusión junta tórica eje: fkm (vitón) medida 1 1/4". Código EAN: 8428381234388
