# 5639 Válvula mariposa tipo wafer 14" - De Genebre

- Propiedad del archivo: CONSTRUNARIO
- Formato: FIEBDC-3/2012
- Programa: Construnario Versión 3.51
- Fecha de los precios: 28/04/2022
- Divisa: EUR

**GEN5639 22 57** u 5639 Válvula mariposa tipo wafer 14" - De Genebre
Precio: 3181.81
Válvula mariposa tipo wafer: pn.10/16 cuerpo hierro fundido disco: acero inox. Aisi 316 elastómero: epdm. Servomotor trifásico. Medida 14". Código EAN: 8428381216216
