# 5640 Válvula esfera 3 vías "L" 1/2" - De Genebre

- Propiedad del archivo: CONSTRUNARIO
- Formato: FIEBDC-3/2012
- Programa: Construnario Versión 3.51
- Fecha de los precios: 28/04/2022
- Divisa: EUR

**GEN5640 04 51** u 5640 Válvula esfera 3 vías "L" 1/2" - De Genebre
Precio: 447.04
Válvula esfera 3 vías paso "L" const.: acero inox. Cf8m (316) microfusión 4 asientos y juntas: ptfe + fv extremos: rosca gas din-259 medida 1/2". Código EAN: 8428381034957
