# 5643 Válvula esfera 3 vías bridada "L" 3" - De Genebre

- Propiedad del archivo: CONSTRUNARIO
- Formato: FIEBDC-3/2012
- Programa: Construnario Versión 3.51
- Fecha de los precios: 28/04/2022
- Divisa: EUR

**GEN5642 11 53** u 5643 Válvula esfera 3 vías bridada "L" 3" - De Genebre
Precio: 4738.80
Válvula esfera 3 vías bridadada "L". Características de válvula art. 2540. Especificar tensión de alimentación necesaria. Medida 3". Código EAN: 8428381215462
