# Válvula de esfera, 3 vías bridada tipo "L". Referencia 5644 10 48 de Genebre. 2 1/2'' - De Genebre

- Propiedad del archivo: CONSTRUNARIO
- Formato: FIEBDC-3/2012
- Programa: Construnario Versión 3.51
- Fecha de los precios: 28/04/2022
- Divisa: EUR

| Código | Ud | Descripción | Precio |
|---|---|---|---|
| GEN5644 10 48 | u | Válvula de esfera, 3 vías bridada tipo "L". Referencia 5644 10 48 de Genebre. 2 1/2'' - De Genebre | 2169.79 |
