# Válvula de esfera, 3 vías bridada tipo "T". Referencia 5645 09 52 de Genebre. 2'' - De Genebre

- Propiedad del archivo: CONSTRUNARIO
- Formato: FIEBDC-3/2012
- Programa: Construnario Versión 3.51
- Fecha de los precios: 28/04/2022
- Divisa: EUR

| Código | Ud | Descripción | Precio |
|---|---|---|---|
| GEN5645 09 52 | u | Válvula de esfera, 3 vías bridada tipo "T". Referencia 5645 09 52 de Genebre. 2'' - De Genebre | 1334.98 |
