# 5649 Válvula esfera 2 piezas 1 1/4" - De Genebre

- Propiedad del archivo: CONSTRUNARIO
- Formato: FIEBDC-3/2012
- Programa: Construnario Versión 3.51
- Fecha de los precios: 28/04/2022
- Divisa: EUR

**GEN5649 07 51** u 5649 Válvula esfera 2 piezas 1 1/4" - De Genebre
Precio: 408.50
Válvula esfera 2 piezas: cuerpo y eje: latón niquelado din-17660 esfera: latón cromado din-17660 asientos y juntas: ptfe. Extremos: rosca gas medida 1 1/4". Código EAN: 8428381150770
