# Válvula de esfera, 3 vías tipo "L". Referencia 5672E 06 45 de Genebre. 1'' - De Genebre

- Propiedad del archivo: CONSTRUNARIO
- Formato: FIEBDC-3/2012
- Programa: Construnario Versión 3.51
- Fecha de los precios: 28/04/2022
- Divisa: EUR

**GEN5672E 06 45** u Válvula de esfera, 3 vías tipo "L". Referencia 5672E 06 45 de Genebre. 1'' - De Genebre
Precio: 371.55
PN 25. Paso total. Construcción en latón niquelado UNE-EN 12165. Asientos PTFE. Extremos rosca gas (BSP) H ISO 228/1. Obturador esférico en 2/3 vías en forma "L" / "T". Juntas tóricas EPDM. Temp. máx. 150ºC. Mando manual por palanca. Conexión a actuador s/ ISO 5211. Código EAN: 8434055037087
