# Cuerpo grupo mural 20 cm Serie Gamma - De Genebre

- Propiedad del archivo: CONSTRUNARIO
- Formato: FIEBDC-3/2012
- Programa: Construnario Versión 3.51
- Fecha de los precios: 02/05/2022
- Divisa: EUR

**GEN568104 45** u Cuerpo grupo mural 20 cm Serie Gamma - De Genebre
Precio: 66.11
Cuerpo grupo mural 20 cm Serie Gamma. Código EAN: 8428381270065
