# Cuerpo Serie New Regent grupo mural 20 cm - De Genebre

- Propiedad del archivo: CONSTRUNARIO
- Formato: FIEBDC-3/2012
- Programa: Construnario Versión 3.51
- Fecha de los precios: 02/05/2022
- Divisa: EUR

**GEN568565 45** u Cuerpo Serie New Regent grupo mural 20 cm - De Genebre
Precio: 68.56
Cuerpo Serie New Regent grupo mural 20 cm. Código EAN: 8428381269984
