# Cuerpo grifo Serie New Regent mural - De Genebre

- Propiedad del archivo: CONSTRUNARIO
- Formato: FIEBDC-3/2012
- Programa: Construnario Versión 3.51
- Fecha de los precios: 02/05/2022
- Divisa: EUR

**GEN568575 45** u Cuerpo grifo Serie New Regent mural - De Genebre
Precio: 27.54
Cuerpo grifo Serie New Regent mural. Código EAN: 8428381270003
