# 5941E Válvula mariposa extremos roscados simple efecto 1", con actuador GNP24 S4 - De Genebre

- Propiedad del archivo: CONSTRUNARIO
- Formato: FIEBDC-3/2012
- Programa: Construnario Versión 3.51
- Fecha de los precios: 28/04/2022
- Divisa: EUR

**GEN5941E 08 126** u 5941E Válvula mariposa extremos roscados simple efecto 1", con actuador GNP24 S4 - De Genebre
Precio: 298.76
Válvula mariposa extremos roscados Características de válvula ver art. 2941E. Características de actuador ver art. 2944/ 2949. Actuador simple efecto o doble efecto. Código EAN: 8428381282327
