# 5941E Válvula mariposa extremos roscados doble efecto 4" GNP44 - De Genebre

- Propiedad del archivo: CONSTRUNARIO
- Formato: FIEBDC-3/2012
- Programa: Construnario Versión 3.51
- Fecha de los precios: 28/04/2022
- Divisa: EUR

**GEN5941E 12 128** u 5941E Válvula mariposa extremos roscados doble efecto 4" GNP44 - De Genebre
Precio: 513.13
Válvula mariposa extremos roscados. Características de válvula ver art. 2941. Características de actuador ver art. 2944. Actuador doble efecto. Medida 4". Código EAN: 8428381266402
