# 5942E Válvula mariposa extremos roscados/soldar doble efecto 1 1/2" GNP14 - De Genebre

- Propiedad del archivo: CONSTRUNARIO
- Formato: FIEBDC-3/2012
- Programa: Construnario Versión 3.51
- Fecha de los precios: 28/04/2022
- Divisa: EUR

**GEN5942E 08 122** u 5942E Válvula mariposa extremos roscados/soldar doble efecto 1 1/2" GNP14 - De Genebre
Precio: 268.49
Válvula mariposa extremos roscados/soldar. Características de válvula ver art. 2942. Características de actuador ver art. 2944. Actuador doble efecto medida 1 1/2". Código EAN: 8428381288770
